# Torneira mono-comando formada por torneira misturadora monocomando mural para chuveiro

- Propriedade do ficheiro: CYPE INGENIEROS, S.A.
- Formato: FIEBDC-3/2002
- Moeda: EUR
- Custos indirectos: 3.00 %
- IVA: 23.00 %

## S Equipamentos fixos e sinalização

### SG Torneiras

#### SGD Para chuveiros

**SGD020** Ud Torneira mono-comando formada por torneira misturadora monocomando mural para chuveiro, série Karim Due, modelo 88943500 "GALINDO", elementos de ligação, válvula anti-retorno e duas válvulas de seccionamento.
Fornecimento e colocação de torneira mono-comando formada por torneira misturadora monocomando mural para chuveiro, série Karim Due, modelo 88943500 "GALINDO", de latão, acabamento cromado, com cartucho cerâmico, arejador, inversor, equipamento de chuveiro formado por chuveiro telefone e tubo flexível de latão. Incluindo elementos de ligação, válvula anti-retorno e duas válvulas de seccionamento. Totalmente instalada, ligada, testada e em funcionamento.
Inclui: Marcação. Colocação da torneira. Ligações.
Critério de medição de projecto: Número de unidades previstas, segundo documentação gráfica de Projecto.
Critério de medição de obra: Medir-se-á o número de unidades realmente colocadas segundo especificações de Projecto.

| Código | Un | Descrição | Rendimento | Preço | Importância |
|---|---|---|---|---|---|
| mt31gma040Bb | Ud | Torneira misturadora monocomando mural para chuveiro, série Karim Due, modelo 88943500 "GALINDO", de latão, acabamento cromado, com cartucho cerâmico, arejador, inversor, equipamento de chuveiro formado por chuveiro telefone e tubo flexível de latão, inclusive elementos de ligação, válvula anti-retorno e duas válvulas de seccionamento; EN 200. (material) | 1.000 | 115.00 | 115.00 |
| mt37www010 | Ud | Material auxiliar para instalações de abastecimento de água. (material) | 1.000 | 1.40 | 1.40 |
| mo008 | h | Oficial de 1ª canalizador. (mão de obra) | 0.553 | 17.41 | 9.63 |
| % | % | Custos directos complementares | 2 % | 126.03 | 2.52 |
|  |  | Custos directos |  |  | 128.55 |
