# Torneira mono-comando formada por torneira misturadora monocomando de prateleira para bidé

- Propriedade do ficheiro: CYPE INGENIEROS, S.A.
- Formato: FIEBDC-3/2002
- Moeda: EUR
- Custos indirectos: 3.00 %
- IVA: 23.00 %

## S Equipamentos fixos e sinalização

### SG Torneiras

#### SGE Para bidés

**SGE020** Ud Torneira mono-comando formada por torneira misturadora monocomando de prateleira para bidé, série Karim Due, modelo 88946000 "GALINDO", elementos de ligação, ligações de alimentação flexíveis de 3/8" de diâmetro e 450 mm de comprimento, válvula anti-retorno e duas válvulas de seccionamento.
Fornecimento e colocação de torneira mono-comando formada por torneira misturadora monocomando de prateleira para bidé, série Karim Due, modelo 88946000 "GALINDO", de latão, acabamento cromado, com cartucho cerâmico, arejador e com escoamento automático. Incluindo elementos de ligação, ligações de alimentação flexíveis de 3/8" de diâmetro e 450 mm de comprimento, válvula anti-retorno e duas válvulas de seccionamento. Totalmente instalada, ligada, testada e em funcionamento.
Inclui: Marcação. Colocação da torneira. Ligações.
Critério de medição de projecto: Número de unidades previstas, segundo documentação gráfica de Projecto.
Critério de medição de obra: Medir-se-á o número de unidades realmente colocadas segundo especificações de Projecto.

| Código | Un | Descrição | Rendimento | Preço | Importância |
|---|---|---|---|---|---|
| mt31gma010jc | Ud | Torneira misturadora monocomando de prateleira para bidé, série Karim Due, modelo 88946000 "GALINDO", de latão, acabamento cromado, com cartucho cerâmico, arejador e com escoamento automático, inclusive elementos de ligação, ligações de alimentação flexíveis de 3/8" de diâmetro e 450 mm de comprimento, válvula anti-retorno e duas válvulas de seccionamento; EN 200. (material) | 1.000 | 87.35 | 87.35 |
| mt37www010 | Ud | Material auxiliar para instalações de abastecimento de água. (material) | 1.000 | 1.40 | 1.40 |
| mo008 | h | Oficial de 1ª canalizador. (mão de obra) | 0.553 | 17.41 | 9.63 |
| % | % | Custos directos complementares | 2 % | 98.38 | 1.97 |
|  |  | Custos directos |  |  | 100.35 |
